# Turiner Str. 20
Angebotsaufforderung (GAEB DA XML 3.2, DA83)
Projekt: 017400
Währung: EUR
Erstellt mit: GXML Toolbox V3.3 R20230829, iTWO_64 V24.0.454, 14.07.2026

## DECKBLATT
BAUVORHABEN:  Turiner Straße 20
  13347 Berlin

GEWERK:  Bodenarbeiten
Angaben zum Bauwerk
Mehrfamilienhaus, Baujahr um 1900

Ausführungsort:
 Vorderhaus, Seitenflügel, Hinterhaus EG- 5. OG, Durchfahrt

Ausführungszeitraum:
01.02.2027 bis 12.03.2027
Bauleiter: Herr Jäger
E-Mail: torsten.jaeger@covivio.immo

Hinweis: Die BE-Stellung erfogt durch das Gewerk WDVS
vor der Ausführung der Fassadenarbeiten, da aufgrund beengter Platzverhältnisse die Gewerke Fenster, Gerüst (bauseits) und Dachdecker als Vorgewerke tätig werden müssen.

| Baustelleneinrichtung | 13.04.2026 |
| --- | --- |
| Gerüststellung | 15.04.2026 bis 27.11.2026 |
| Dachdeckerarbeiten | 18.05.2026 bis 10.07.2026 |
| Fensterbauarbeiten | 13.04.2026 bis 31.07.2026 |
| Wärmedämmung / Fassadenarbeiten | 22.06.2026 bis 18.11.2026 |
| Elektroarbeiten | 31.08.2026 bis 18.12.2026 |
| Austausch Hauseingangstüren | 19.10.2026 bis 30.10.2026 |
| Tischlerarbeiten/Anstricharbeiten/Bodenleger | 26.10.2026 bis 12.03.2027 |
| Außen-/Hofanlage | 23.02.2027 bis 17.04.2027 |
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## BAUVORHABEN: TREPPENHAUSSANIERUNG
BAUVORHABEN:  Treppenhaussanierung / Bodenarbeiten
Bodenarbeiten im Treppenhaus
Turiner Str. 20

13347 Berlin

GEWERK:  Bodenarbeiten
Ausführungszeitraum:  01.02.2027 bis 12.03.2027

Soweit nicht anders beschrieben enthalten die nachfolgenden Positionen jeweils die Lieferung der genannten Materialien, sowie aller erforderlichen Klein- und Zubehörmaterialien. Ausgebaute Materialien sind jeweils abzufahren und zu entsorgen.

Die Baustelle ist vor Angebotsabgabe zu Besichtigen. Sollten Unklarheiten zur Ausführung oder zu einzelnen Positionen bestehen, sind diese unbedingt vor Angebotsabgabe durch den Auftragnehmer mit dem Auftraggeber zu klären.

Termine
Ausführung ab (siehe oben)

Ortsbesichtigung

Eine Ortsbesichtigung vor Angebotsabgabe ist zwingend erforderlich

Aufmaß

Maßgebend für die Abrechnung ist das nach Fertigstellung aller Arbeiten
(gemeinsam mit Ihnen und unserer Bauleitung) das vorzulegende Aufmaß.

Leistung
Die Wohnungsgesellschaften behalten sich das Recht vor, einzelne Positionen aus dem Auftragsumfang herauszunehmen, ohne das hierfür Kosten geltend gemacht werden können oder eine Änderung der Einheitspreise anderer Positionen erfolgt.

Der Arbeitsumfang bestimmt sich ausschließlich nach dem Text unserer Bestellung und etwaig schriftlich erteilten Nachbestellungen.

Lieferungen und Leistungen, denen keine schriftliche Bestellung zu Grunde liegt, werden von uns nicht abgerechnet.

Für Änderungen aufgrund behördlicher Auflagen oder die von uns gewünscht werden, sind auf der Basis des Hauptangebotes entsprechende Ergänzungsangebote einzureichen.
Wesentliche Veränderungen im Leistungsumfang sind uns rechtzeitig durch ein schriftliches Nachtragsangebot zu melden. Dies gilt für zusätzliche, im Leistungsverzeichnis nicht enthaltene Arbeiten, aber auch bei Massenerhöhungen.

Bedingungen für die Entsorgung von Abfällen

Der Leistungserbringer ist verpflichtet, die bei uns anfallenden Abfälle ordnungsgemäß und
sofort zu entsorgen.  Zu diesem Zweck hat er die einschlägigen Gesetze, Verordnungen und sonstigen öffentlich-rechtlichen Vorschriften einzuhalten.

Der Leistungserbringer sichert zu und führt auf unser Verlangen den Nachweis, dass er die
behördliche Einsammlungs- oder Beförderungsgenehmigung nach dem Abfallgesetz hat.
Das Erlöschen dieser Genehmigung ist uns unverzüglich schriftlich mitzuteilen. Die Erklärung des Betreibers der Abfallentsorgungsanlage über die Übernähme der Abfälle ist vor der Beförderung vorzulegen.

Mit Übernahme der Abfälle durch den Leistungserbringer gehen Eigentum, Gefahr, Verkehrssicherungs-pflicht und öffentlich-rechtliche Verantwortung auf diesen über.

Die Beförderung hat auf direktem Fahrweg ohne Unterbrechung, Zwischenlagerung und Umladung auf andere Transportmittel zu erfolgen.  Der Leistungserbringer hat die behördlich geforderten Begleitscheine mit sich zu fuhren und ihre Quittierung durch den Betreiber der Abfallentsorgungsanlage herbeizuführen. Sind solche Begleitscheine nicht erforderlich, hat er uns eine Übernahmebestätigung durch den Betreiber der Abfallentsorgungsanlage unverzüglich vorzulegen.

Der Leistungserbringer hat uns jede Störung in der ordnungsgemäßen Abfallentsorgung sofort zu melden.  Die Behebung der Störung hat - abgesehen von unaufschiebbaren Eilfällen - im Benehmen mit uns zu erfolgen. Davon unberührt bleibt die volle Verant-wortlichkeit des Leistungserbringers für die ordnungsgemäße Entsorgung der Abfälle.

Wir können Prüfungen zur Feststellung durchführen, ob der Leistungserbringer seinen Pflichten nachgekommen ist. Hierzu können wir zum Beispiel Einsicht nehmen in die vom Leistungserbringer nach öffentlich-rechtlichen Vorschriften zu führenden Nachweisbücher und in den Genehmigungsbescheid der angefahrenen Abfallentsorgungsanlage, dessen Vorlage der Leistungserbringer zu bewirken hat.

Der Leistungserbringer hat zur Abdeckung aller - sowohl seiner als auch unserer - sich aus der Abfallbeseitigung ergebenden Haftungsrisiken unter Einschluß des Gewässerschäden -Haftungsrisikos auf seine Kosten eine Haftpflichtversicherung in ausreichender Höhe für Personen-, Sach- und Vermögensschäden abzuschließen und uns den Abschluß auf Verlangen nachzuweisen.  Diese Regelung läßt die Haftung des Leistungserbringers unberührt.

Die in diesen Bedingungen festgelegten Pflichten hat der Leistungserbringer jedem Dritten aufzuerlegen, dessen er sich zur Erfüllung dieser Pflichten bedient.

## A) ALLGEMEINE VORBEMERKUNGEN FÜR LEISTUNGSVERZEICHNISSE
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) TECHNISCHE VORBEMERKUNGEN
C) TECHNISCHE VORBEMERKUNGEN
======================================================

Für Angebot und Ausführung sind besonders zu beachten:

DIN 18299  Allgemeine Regelungen für Bauarbeiten jeder Art

DIN  4420  Arbeits- und Schutzgerüste

DIN 18350  Putz- und Stuckarbeiten

DIN 18363  Maler- und Lackierarbeiten

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss §7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a)  Augenscheinliche Überprüfung aller im Untergrund eingesetzten
Geländer-, Gitterstützen und sonstige Verankerungen auf fachgerechte
Überarbeitbarkeit.

b)  Säuberung des Untergrundes von Staub und Verschmutzung sowie von
lose sitzenden Putz- und Betonteilen durch Trocken - Reinigung.

c)  Das farbige Absetzen eines Bauteils sowie das Absetzen und
Beschneiden von Fenster- und Türfaschen, Bändern, Gesimsen, Nuten und
Sockelflächen

d)  Notwendige Maßnahmen zum Schutz von Fußböden, Geländern,
Stahlzargen, Fenstern, Türen, Beschlägen und sonstigen Bauteilen vor
Verunreinigungen und Beschädigungen durch die Putzarbeiten.

e)  Die Kosten für Aufenthalts- und Lagerräume.

f)  Das Herstellen von bis zu 0,50 m² grossen mobilen Musterflächen
nach Vorauswahl  vorliegender Farbvorschläge.

Besondere Hinweise

Bei dieser Ausschreibung wird zur Bedingung gemacht, dass keine
Baustoffe verwendet werden, die

a)  voll- oder teilhalogenierte Fluorchlorkohlenwasserstoffe (FCKW,
HFCKW) enthalten oder unter Verwendung dieser Stoffe hergestellt wurden

b)  UF  Montageschäume (Harnstoff-Formaldehyd-Schaumkunststoff) und
Baustoffe deren  Ausgleichskonzentration für Formaldehyd 0,05 ppm
(parts per million; 1,0 mg/kg) im  Prüfraum überschreitet. (Das
Prüfverfahren richtet sich nach der Richtlinie des Ausschusses für
Einheitliche Technische Baubestimmungen (ETB) zur Begrenzung der
Formaldehydemission in die Raumluft bei Verwendung von
Harnstoff-Formaldehydharz Ortschaum)

c)  Lösemittelhaltige Farben und Lacke sind zu vermeiden. Für eine
Verwendung im Einzelfall ist die Zustimmung vom Auftraggeber einzuholen.

Produkt- und Systemvorgaben

Vor Angebotsabgabe sind die Oberflächen der Fassadenflächen auf die
ausgeschriebene Ausführungsart des Anstrichsystems hin zu prüfen.

Folgende Fabrikate können verwendet werden:

  Brillux
  Caparaol
  Herbol
  Sto
  oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961 § 4 Nr. 3 sowie VOB Teil C ist der AN verpflichtet
vor Beginn der Arbeiten die örtl. Bauleitung schriftlich auf Mängel
hinzuweisen. Der AN haftet für alle später auftretenden Schäden in
vollem Umfang, wenn die Mängelmeldung nicht rechtzeitig schriftlich
erfolgt ist.

## 02_360 TH_Boden
Datum: 14.07.2026

### Bereich 1 Turiner Str. 20 VH_SF_HH

#### Abschnitt 1.1 Baustelleneinrichtung

**1.1.10 Baustelleneinrichtung**
*** Pauschalposition
Baustelleneinrichtung Liefern und Vorhalten aller zur
Ausführung der Arbeiten benötigten Geräte und
Werkzeuge.
Menge: 1,000 psch

**1.1.20 Baustellen WC**
*** Bedarfsposition ohne GB
Lieferung und Vorhalten eines Baustellen WCs über die gesamte Bauzeit (3 Treppenhäuser und Durchfahrten)
Die Nutzung durch andere Gewerke wird gestattet

Baustellen-WC durch Vorgewerk (Elektro)
Menge: 1,000 St

#### Abschnitt 1.2 Bodenbelagsarbeiten

**1.2.10 Bodenbelag aufnehmen und entsorgen**
Aufnahme und Entsorgung des vollständigen Bodenbelags (Podeste und  bis zu 3 Schichten (bis Verlegereifen Untergrund)
Menge: 210,000 m²

**1.2.20 Kantenprofil aufnehmen und entsorgen**
Menge: 255,000 St

**1.2.30 Viertelstäbe aufnehmen und entsorgen**
Menge: 200,000 m

**1.2.40 Untergrundvorbereitung**
Untergrund Verlegereife prüfen.
Alten PVC bzw. Anstrich, Anstrichreste und
Pflegeschichten abschleifen oder
schadhaften Belag jeglicher Art aufnehmen,
gründlich absaugen und reinigen.
Menge: 250,000 m²

**1.2.50 Grundierung**
Dispersionsgrundierung Podeste und Stufen, verlegereifen Untergrund nach DIN 18365 mit Dispersionsgrundierung streichen
Menge: 250,000 m²

**1.2.60 Zulage für standfeste Spachtelung vollflächig mit Gewebe**
Zulage für standfeste Spachtelung bis 5mm vollflächig mit Gewebe
Menge: 250,000 m²

**1.2.70 Zulage Vor-Pos. für weitere 5 mm**
*** Bedarfsposition ohne GB
Menge: 1,000 m²

**1.2.80 Grundierung**
Dispersionsgrundierung Podeste und Stufen, Verlegereifen Untergrund nach DIN 18365 mit Dispersionsgrundierung streichen
Menge: 250,000 m²

**1.2.90 Ausgleich 3-5 mm**
Spachtelung zum Ausgleichen, Spachteln und Nivellieren von Holzdielenböden, Holzpressspanplatten und Trockenausbauelementen: Spachtelung mit zementärer Holzbodenausgleichmasse, elastisch und faserverstärkt
Menge: 250,000 m²

**1.2.100 Bodenbelag Linoleum liefen**
nach Vorlage Muster in Absprache mit BL
schwer entflammbar (Bfl-s1)
R10-11
Nutzungsklasse 33-34
Verschleißgruppe: T
Menge: 250,000 m²

**1.2.110 Bodenbelag auf Podesten geklebt verlegen**
Linolium-Bodenbelag in Bahnen, einschichtig, durchgehend marmoriert, richtungsorientiert, ohne Träger,
Oberfläche PU-vergütet, passend zuschneiden und auf
ganzflächig gespachtelten Untergrund vollflächig mit einem lösungsmittelfreien Dispersionskleber nach Herstellervorschrift
verkleben und Ersteinpflege nach Fertigstellung.
Menge: 150,000 m²

**1.2.120 Bodenbelag auf Stufen geklebt verlegen**
Linolium-Bodenbelag in Bahnen, einschichtig, durchgehend marmoriert, richtungsorientiert, ohne Träger,
Oberfläche PU-vergütet, passend zuschneiden und auf
ganzflächig gespachtelten Untergrund vollflächig mit einem lösungsmittelfreien Dispersionskleber nach Herstellervorschrift
verkleben und Ersteinpflege nach Fertigstellung.
Menge: 255,000 St

**1.2.130 Kantenprofil liefern geschraubt befestigen**
Treppenkantenprofil erneuern

Altes, schadhaftes Treppenkantenprofil
entfernen und neues
Treppenkantenprofil Aluminium ca. 1,50 m liefern und fachgerecht
anbringen, einschl. der erforderlichen Vor-
und Nebenleistungen.

Die Stufenkante ist vorher mit einem
verzinktem Reparaturwinkel zu begradigen.

Farbe nach Wahl des AG.
Kantenprofil bis 35 mm.

Den Schutt zur Kippe fahren einschl.
Kippgebühren und Entsorgungskosten.
Menge: 255,000 St

**1.2.140 Viertelstab liefern und befestigen**
Menge: 500,000 m

**1.2.141 Wandpaneel Schlagleiste**
*** Bedarfsposition ohne GB
Wandpaneele Holz Kiefer
Wandpaneele Holz Kiefer wie Bestand

19 I 77 mm Schlageleiste Kiefer angeblaut, 1 x mit Remmers
Aqua DW-660/30 für den lnnenbereich weiß
grundiert.

Liefern, montieren, Schraublöcher verspachteln+
Stoßkanten anspachteln u. anschleifen
Menge: 120,000 m

**1.2.150 Silicon ziehen**
Menge: 100,000 m

**1.2.160 Stundenlohn Bodenleger**
*** Bedarfsposition ohne GB
Menge: 30,000 Std
